# JKI QLB - Erneuerung der Hochdruckschläuche in der GWA
Angebotsaufforderung (GAEB DA XML 3.2, DA83)
Projekt: 9458223565
Währung: EUR
Nebenangebote zugelassen: ja
Vergabeart: Öffentliche Ausschreibung
Eröffnung: 26.02.2026 10:00:00
Ende der Zuschlagsfrist: 30.03.2026
Ausführungsbeginn: 01.05.2026
Ausführungsende: 01.09.2026
Auftraggeber: LB Bau- und Liegenschaftsmanagement S-A, Harmoniestraße 1, 38820 Halberstadt; DV-Nummer: 94 582 235 65; Vergabenummer: NHB 556-25
Erstellt mit: GXML Toolbox V3.3 R20210630, iTWO_64 V11.0.738, 12.12.2025

## Anlagenbeschreibung
Anlagenbeschreibung zur Hochdruckvernebelungsanlage

Das Julius Kühn-Institut  Bundesforschungsinstitut für Kulturpflanzen verfügt in Quedlinburg über eine wissenschaftliche Gewächshaus-Anlage.

Die Kabinen der Gewächshaus-Anlage werden mittels einer Hochdruck-Vernebelungsanlage befeuchtet. Hierzu sind zentral im Technikraum zwei Hochdruckpumpen mit Vorlagebehälter für 120 bzw. 150 bar installiert, welche je einen Strang mit Wasser versorgen.

Die Pumpen werden im Leistungsumfang der Projektmaßnahme durch neue Pumpen ersetzt. Die neuen Pumpen verfügen widerum über eigene Vorlagebehälter und Regelungen. Sie bilden eine selbstständig funktionierene Einheit.

Die derzeitige Verteilung erfolgt mittels Kunststoffschläuche an gemeinsamen Trassen zusammen mit den Heizungsleitungen im Deckenbereich der Flure mit Anbindung zu den einzelnen Kabinen. Die Kunststoffschläuche sind ungedämmt und im wesentlichen lediglich mit Kabelbindern befestigt.
In den Kabinen befindet sich je ein Absperrhahn und ein Steuerventil, dahinter die Hochdruckdüsen zur Wasservernebelung.
An den Strangenden sind Spülventile installiert.

Die Trassenverrohrung von den Pumpen bis zu den Kabinen, nicht jedoch innerhalb der Kabinen wird erneuert. Dabei werden die Hochdruckschläuche durch nahtlose, weich geglühte Präzisionsedelstahlrohre aus Werkstoff 1.4571 nach DIN EN ISO 1127 Toleranzklasse D4/T3 ersetzt. Die Verbindung erfolgt mittels Schneidringverschraubungen. Die Druckstufe für das Leitungssystem beträgt PN 160.

Alle Rohrleitungen erhalten zur Vermeidung von Schwitzwasser eine Dämmung aus alukaschierten Mineralfaser-Dämmschalen und zusätzlichem PVC-Mantel. Die Dämmschalen sind diffusionsdicht zu verkleben.

Die neue Leitungsführung erfolgt parallel zu den bestehenden Kunststoffschläuchen im Bereich der allgemeinen Rohrtrasse. Die vorhandenen Profilschienen können zur Rohrhalterung genutzt werden, ggf. sind diese gemäß den Erfordernissen der parallelen Leitungsführung zu ergänzen.

Nach Fertigstellung der Trassenführung erfolgt der strangweise Umschluss der Kabinenanbindungen an die neue Trasse und die Außerbetriebnahme der alten Leitungen. Abschließend werden alle Altleitungen demontiert und entsorgt.

## Aufmaßerstellung
Aufmaßerstellung:

· Die exakten Maße sind generell auf der Baustelle zu nehmen.
· Ergänzung zu VOB/B §14:
· Die Abrechnungszeichnung ist Grundlage zur Erstellung der
  Aufmasse und der Mengenberechnungen.
· Die Aufmasse sind gemeinsam vom Auftragnehmer eigenständig bzw.  mit der örtlichen Bauüberwachung zu erstellen. Die
  Aufmasszeichnung/ isometriesche Darstellung muss eindeutig
  prüfbar erstellt werden.
· In Zusammenarbeit mit der Bauüberwachung sind diese dann zu
  prüfen und zu bestätigen.
· Hierzu zählt auch die Positionsliste mit Nummerierung in der
  Zeichnung. Je Position ist ein separates Aufmassblatt
  anzulegen.
· Nur von der Bauüberwachung bestätigte Aufmasse sind Grundlage
  der Rechnungslegung!

## 404 JKI Quedlinburg, Hochdruckleitungen
Datum: 12.12.2025

### Los 1 Hochdrucknebelanlage

#### Hauptabschnitt 1.1 Demontage

*Hinweis: Hinweis zu den Demontagearbeiten:*
Hinweis zu den Demontagearbeiten:

Wir empfehlen vor Angebotsabgabe den Umfang der Leistungen sowie die Möglichkeiten für den Abtransport aus dem Gebäude vor Ort zu prüfen. Bitte stimmen Sie sich diesbezüglich mit dem Baherrn für eine Vor-Ort-Begehung ab. Einwände nach erfolgter Angebotsabgabe können nicht berücksichtigt werden!

Die zu demontierenden Teile sind entsprechend der gültigen Abfallsatzungen zu entsorgen, einschl. des Nachweises der fachgerechten Entsorgung.
Auf die ordnungsgemäße Trennung der Materialien ist zu achten.
Die Kosten für die Demontage und den Transport zu einer zugelassenen Entsorgungsstelle sind in die Einheitspreise einzukalkulieren.
Die Entsorgungsgebühren werden nicht gesondert vergütet.

**1.1.1 Entleeren der Anlage**
Entleeren der Anlage

nach Wahl der Entleerungsstelle durch den Auftragnehmer.
Das anfallende Wasser ist über Wasserschläuche ins Freie oder in die Entwässerungsleitungen des Gebäudes
zu leiten.(ggf. mittels Pumpe)

Anlageninhalt: ca. 400 Liter
Menge: 1,000 St

**1.1.2 Geräte - Demontage und Entsorgung**
Demontage und Entsorgung

von Aggregaten
mit fachgerechter Entsorgung aller Anlagenteile
mit Dämmungen, elektrischen Anschlüssen, Regelungen etc. (spannungsfrei bauseits)
inklusive Abtransport, Entsorgung, Ausbessern der Schadstellen mit allem Befestigungsmaterial

Hochdruckpumpen mit Regelung und Vorlagebehälter
Menge: 300,000 kg

**1.1.3 Demontage von Rohrleitungen DN 15-25**
Demontage von Rohrleitungen

aus Kunststoff DN 15 - DN 25,
einschl. aller Formstücke, Halterungen, Armaturen etc.
einschl. aller erforderlichen Trennschnitte

Abtransport und Entsorgung mit Nachweis
Menge: 1010,000 m

#### Hauptabschnitt 1.2 Aggregate

**1.2.1 Hochdruck-Pumpanlage 5,5 kW**
Hochdruck-Pumpanlage

als Einheit bestehend aus Pumpe mit Vorlagebehälter und gemeinsamer Regelung
bestehend aus:

PUMPSTATION
 1 x AD12-Pumpe; „Wartungsarme" Pumpe mit 5,5 kW (Kapazität 12 l/min). Motor: 3-phasig 400 V/50 Hz;
3 x P + 0 /4-polig. Pumpe: 3-Zylinder-Hochdruck-Triplex-Kolbenpumpe mit Keramikkolben,
Betriebsdruck 120bar, Pumpe und Motor auf schwarz beschichtetem Rahmen aufgebaut:
 2 x Filter 10" @ 20 Mikron im Rahmen eingebaut. Das Filtergehäuse ist blickdicht (= Algenschutz).
 1 x Manometer + Druckregler + Bypass (überschüssiges Wasser fließt zurück in den Zulauf oder Abfluss).
 1x druckgesteuerte Pumpe.
Dadurch läuft der Frequenzregler weicher, sodass die Pumpen besser auf niedrigem Niveau gehalten werden können
aufheben.
 1 x Druckschalter zur Erkennung von Unterdruck am Pumpenausgang.
 1 x Druckschutz, Hochdruck-Sicherheitsventil, eingebaut am Pumpenausgang.
 1 x Druckentlastungsventil 3/8", zur Druckentlastung nach dem Beschlagen.
 Pumpstation komplett montiert, alle Hochdruckkupplungen aus Edelstahl, eingestellt und geprüft, fertig
für den Einsatz

STEUERUNG, für eine Zone, mit SPS
 1 x Dreistellungsschalter M/O/A (H = manueller Impuls/Pause; O = Aus; A = automatisches Impuls-/Pause-Intervall
gesteuert durch Hygrostat.)
 1 x Hauptschalter.
 1 x SPS-Display.
 1 x Stundenzähler für Betriebsstunden der Pumpe auf dem SPS-Display.
 1 x thermische Schutzschalterpumpe.
 1 x Transformator 24VAC/DC.
 1 x Stromausfall-Alarmkontakt zu Ihrem Computer
 Signale: „Strom", „Ausfall", „Mindestdruck", „Wartung" & „Ölwechsel" Auf der SPS
Anzeige.
 Signalweiterleitung mittels Mod-Bus und potentialfreiem Kontakt.
 1x druckgesteuerte Pumpe.
 24-Stunden-Kontrolle, um das System 1 Minute pro Tag in Betrieb zu nehmen, um Verstopfungen vorzubeugen

 32 x Relais für Abteilungen
 32 x Ventilträger
 Steuerschrank auf dem Pumpenrahmen aufgebaut + komplett verkabelt, gebrauchsfertig

liefern und montieren

Fabrikat / Typ: ..............................
Menge: 1,000 St

**1.2.2 Hochdruck-Pumpanlage 8 kW**
Hochdruck-Pumpanlage

als Einheit bestehend aus Pumpe mit Vorlagebehälter und gemeinsamer Regelung
bestehend aus:

PUMPSTATION
 1 x AD20-Pumpe; „Wartungsarme" Pumpe mit 8 kW (Kapazität 12 l/min). Motor: 3-phasig 400 V/50 Hz; 3
x P + 0 /4-polig. Pumpe: 3-Zylinder-Hochdruck-Triplex-Kolbenpumpe mit Keramikkolben, in Betrieb
Druck 120bar, Pumpe und Motor auf schwarz beschichtetem Rahmen aufgebaut:
 2 x Filter 10" @ 20 Mikron im Rahmen eingebaut. Das Filtergehäuse ist blickdicht (= Algenschutz).
 1 x Manometer + Druckregler + Bypass (überschüssiges Wasser fließt zurück in den Zulauf oder Abfluss).
 1x druckgesteuerte Pumpe.
Dadurch läuft der Frequenzregler weicher, sodass die Pumpen besser auf niedrigem Niveau gehalten werden können
aufheben.
 1 x Druckschalter zur Erkennung von Unterdruck am Pumpenausgang.
 1 x Druckschutz, Hochdruck-Sicherheitsventil, eingebaut am Pumpenausgang.
 1 x Druckentlastungsventil 3/8", zur Druckentlastung nach dem Beschlagen.
 Pumpstation komplett montiert, alle Hochdruckkupplungen aus Edelstahl, eingestellt und geprüft, fertig
für den Einsatz.

STEUERUNG, für eine Zone, mit SPS
 1 x Dreistellungsschalter M/O/A (H = manueller Impuls/Pause; O = Aus; A = automatisches Impuls-/Pause-Intervall
gesteuert durch Hygrostat.)
 1 x Hauptschalter.
 1 x SPS-Display.
 1 x Stundenzähler für Betriebsstunden der Pumpe auf dem SPS-Display.
 1 x thermische Schutzschalterpumpe.
 1 x Transformator 24VAC/DC.
 1 x Stromausfall-Alarmkontakt zu Ihrem Computer
 Signale: „Strom", „Ausfall", „Mindestdruck", „Wartung" & „Ölwechsel" Auf der SPS
Anzeige.
 Signalweiterleitung mittels Mod-Bus und potentialfreiem Kontakt.
 1x druckgesteuerte Pumpe.
 24-Stunden-Kontrolle, um das System 1 Minute pro Tag in Betrieb zu nehmen, um Verstopfungen vorzubeugen

 62 x Relais für Abteilungen
 62 x Ventilträger
 Steuerschrank auf dem Pumpenrahmen aufgebaut + komplett verkabelt, gebrauchsfertig.

liefern und montieren

Fabrikat / Typ: ..............................
Menge: 1,000 St

#### Hauptabschnitt 1.3 Rohrleitungen

**1.3.1 Rohr Stahl niro 22 x 1,5**
Rohr Stahl niro nahtlos

nahtlose, weich geglühte Präzisionsedelstahlrohre aus Werkstoff 1.4571 nach DIN EN ISO 1127 Toleranzklasse D4/T3
Baustoff, Rohrleitung Stahl, nichtrostend DIN
Legierungszuschlag
mind. 2 Gewichts-% Molybdän
Rohrverbindung mittels Schneidringverschraubungen nach
DIN EN ISO 8434-1
Form- und Verbindungsstücke werden gesondert
vergütet
Verwendung Rohr/Medium Wasser
Einsatz Rohrleitung Verteilungsleitung
Arbeitsbereich Verlegung Gebäude
Leistungsumfang Rohrleitungsarbeiten einschl. Dichtungsmittel, schallentkoppelte Rohrbefestigungen und Herstellen der Verbindungen
Arbeitshöhenbereich über Standfläche Gerüst bis 5,5 m
Bereitstellung Arbeits-, Schutzgerüst Gerüst wird gesondert vergütet
Bauteil, Installation Rohrleitung
Ausführungsunterlagen gemäß Zeichnung

Nennweite: D 22 x 1,5 mm
Oberfläche: kaltgezogen
PN: 160 bar
D: 22 mm
s: 1,5 mm
di: 19 mm

liefern und montieren

Fabrikat / Typ: ..............................
Menge: 950,000 m

**1.3.2 Zuschlag für Rohrmontage**
Zuschlag für Rohrmontage

unter teilweise beengten Platzverhältnissen.
Montage der Rohrleitungen parallel zu den Bestandsleitungen an gemeinsamer Rohrtrasse.
Menge: 1,000 St

*Hinweis: Hinweis:*
Hinweis:

Es sind ausschließlich Fittinge eines Herstellers zu verwenden. Ein Mischen von Fittingen verschiedener Hersteller ist nicht gestattet. Die Fittinge müssen auf das Rohr abgestimmt und zur Verwendung zugelassen sein sowie mit dem Rohr eine funktionale Einheit bilden.

**1.3.3 Schneidringfitting Gerade 22 L**
Schneidringfitting

24°-DIN-Rohrverschraubungen (Schneidringsystem) Edelstahl V4A 1.4571 / AISI 316 TI Typ G, Kegel 24°
nach DIN EN ISO 8434-1,DIN 2353
PN 160, Anschluss 22 L
Medium Wasser

Gerade Verschraubung (Verbinder)

liefern und montieren

Fabrikat / Typ: ..............................
Menge: 220,000 St

**1.3.4 Schneidringfitting Winkel 22 L**
Schneidringfitting

24°-DIN-Rohrverschraubungen (Schneidringsystem) Edelstahl V4A 1.4571 / AISI 316 TI Typ G, Kegel 24°
nach DIN EN ISO 8434-1,DIN 2353
PN 160, Anschluss 22 L
Medium Wasser

Winkel-Verschraubung

liefern und montieren

Fabrikat / Typ: ..............................
Menge: 490,000 St

**1.3.5 Schneidringfitting T-Verschraubung 22 L**
Schneidringfitting

24°-DIN-Rohrverschraubungen (Schneidringsystem) Edelstahl V4A 1.4571 / AISI 316 TI Typ G, Kegel 24°
nach DIN EN ISO 8434-1,DIN 2353
PN 160, Anschluss 22 L
Medium Wasser

T-Verschraubung

liefern und montieren

Fabrikat / Typ: ..............................
Menge: 110,000 St

**1.3.6 Schneidringfitting Gerade Einschraubverschraubung 22 L**
Schneidringfitting

24°-DIN-Rohrverschraubungen (Schneidringsystem) Edelstahl V4A 1.4571 / AISI 316 TI Typ G, Kegel 24°
nach DIN EN ISO 8434-1,DIN 2353
PN 160, Anschluss 22 L
Medium Wasser

Gerade Einschraubverschraubung 22L x G3/4"

liefern und montieren

Fabrikat / Typ: ..............................
Menge: 115,000 St

**1.3.7 Schneidringfitting Gerade Schottverschraubung 22 L**
Schneidringfitting

24°-DIN-Rohrverschraubungen (Schneidringsystem) Edelstahl V4A 1.4571 / AISI 316 TI Typ G, Kegel 24°
nach DIN EN ISO 8434-1,DIN 2353
PN 160, Anschluss 22 L
Medium Wasser

Gerade Schottverschraubung 22L x M30x2,0

liefern und montieren

Fabrikat / Typ: ..............................
Menge: 110,000 St

**1.3.8 Schneidringfitting Gerade Aufschraubverschraubung 22 L**
Schneidringfitting

24°-DIN-Rohrverschraubungen (Schneidringsystem) Edelstahl V4A 1.4571 / AISI 316 TI Typ G, Kegel 24°
nach DIN EN ISO 8434-1,DIN 2353
PN 160, Anschluss 22 L
Medium Wasser

Gerade Aufschraubverschraubung 22L x G3/4"

liefern und montieren

Fabrikat / Typ: ..............................
Menge: 2,000 St

**1.3.9 Hochdruck-Kugelhahn 22 L**
Hochdruckkugelhahn

Werkstoffe:
Gehäuse: 1.4571, Kugel: 1.4571, Dichtschalen: POM, Dichtungen: PTFE / FKM, Griff: 1.4571

Temperaturbereich:
-30°C bis +100°C

Medium: Wasser

Baureihe  leichte Baureihe
Rohrdurchmesser (außen)22 L (M30x2)
DN [mm]  20
L [mm]  101
PN [bar]  160

liefern und montieren

Fabrikat / Typ: ..............................
Menge: 10,000 St

**Ausführungsbeschreibung 2 -**
*Dämmung, Mineralwolle*
Dämmung an Rohrleitungen

Isolierung mit 100% Dämmschichtdicke.

Mineralfaserschalen aus Steinwolle mit hochreißfester Alu-Gitterfolie kaschiert, einseitig geschlitzt mit selbstklebender Überlappung.
Nicht brennbar nach DIN 4102, güteüberwacht nach VDI 2055, AS-Qualität nach AGI Q 135, sulfidfrei, hydrophobiert gemäß AGI 136
Rechenwert der Wärmeleitfähigkeit
0,035 W /(mK).

Verarbeitung nach Anweisung und Vorschriften des Herstellers.
In der Kalkulation sind alle Zulagen wie Formstücke, Befestigungspunkte, Klebebänder etc. zu berücksichtigen.

Inklusive zusätzlicher PVC-Ummantelung!

liefern und montieren

**1.3.10 Dämmung an Rohrleitungen 22 x 20 mm**
Dämmung an Rohrleitungen

wie zuvor beschrieben, jedoch:

Rohr-Nennweite: da 22 mm
Dämmschichtdicke: 20 mm

liefern und montieren
Menge: 950,000 m

**1.3.11 Festpunkt DN 20**
Festpunkt

zur Rohrleitungsmontage inklusive Befestigungsmaterial,
Schrauben und Dübeln zur Montage an Massivkonstruktionen.

Rohrabmessung: DN 20
Rohrleitungsmaterial: Edelstahl

liefern und montieren
Menge: 8,000 St

**1.3.12 Herstellen des Kabinenanschlusses**
Herstellen des Kabinenanschlusses

am Kugelhahn zur Bestandsleitung in den Kabinen

Dimension 3/4"

liefern und montieren
Menge: 110,000 St

**1.3.13 Bezeichnungsschild**
Bezeichnungsschild

die Beschriftung ist mit Standard-Textleisten
100 x 9,25 mm durch Einlegen von Prägeband
9 mm oder durch Selbstbeschriften möglich,
Das Beschriftungsfeld ist mit einer steckbaren
Klarsichtkappe gegen Fremdeinwirkungen geschützt.
Menge: 10,000 St

**1.3.14 Stahlkonstrunktion, verzinkt**
Stahlkonstrunktion, verzinkt

Zur Herstellung von Sonderkonstruktionen für
Rohrhalterung  (-unterstützung), zur Wand- oder Deckenmontage bestehend aus Traversen,  Befestigungsmaterial
Menge: 300,000 kg

#### Hauptabschnitt 1.4 Sonstiges

**1.4.1 Baustelleneinrichtung**
*** Stundenlohnarbeiten
Baustelleneinrichtung

Einrichten und Beräumen der Baustelle,
Vorhalten der Baustelleneinrichtung für
sämtliche in der Leistungsbeschreibung
aufgeführten Leistungen

Die Einrichtung umfasst:
- Lagercontainer
- Vorhalten von notwendigen Arbeitsgerüsten
- Vorhalten von sämtlichen für die Montage
notwendigen Werkzeuges, Hilfsstoffen etc.
Menge: 1,000 St

**1.4.2 Rohrspülung**
Rohrspülung

Nach der Druckprobe ist das Wasserleitungssystem
gründlich zu spülen, so das sämtliche Verunreinigungen der inneren
Rohrwandung ausgespült werden.
Die Wasserleitungen sind mit einem Luft-
Wassergemisch unter Druck zu spülen, wobei die Spülung mit entsprechenden Geräten, die vom AN zu stellen sind, vorzunehmen ist.
Mittels eines Wasserzählers muß das Spülen
protokolliert werden, wobei darauf zu achten ist, daß eine Mindestfließgeschwindigkeit von 0.5 m/s nicht unterschritten wird. Das für die Spülung verwendete Wasser muß filtriert sein.

Die verwendete Luft für das Luft-Wassergemisch muß dem Lebensmittelgesetz entsprechen, also absolut öl- und keimfrei sein. Mit Zustimmung der Bauleitung kann das Spülen abschnittsweise erfolgen, wobei der Spülvorgang von oben nach
vorgenommen werden muß.
Die Spüldauer soll mindestens 2 min., jedoch
mindestens 15 sek. pro lfdm Rohrleitungslänge betragen.

Über den durchgeführten Spülvorgang ist ein Protokoll zu verfassen und eine Ausfertigung des Spülprotokolles ist Auftraggeber zu übergeben.
Armaturen und Geräte, die durch Feststoffe während des Spülvorgangs Schaden erleiden können, sind auszubauen, durch Paßrohre zu ersetzen und nach dem Spülen wieder
einzubauen.
Menge: 6,000 St

**1.4.3 Dichtheitsprüfung**
Dichtheitsprüfung

Die Dichtheitsprüfung ist mit filtriertem Wasser vorzunehmen, wobei darauf zu achten ist, daß das Netz vollständig gefüllt und entlüftet ist.

Die Druckprüfung ist als Vor- und Hauptprüfung
durchzuführen.

Vorprüfung :
Für die Vorprüfung wid ein Prüfdruck entsprechend dem
zulässigen Betriebsüberdruck zuzüglich 5 bar
aufgebracht, der innerhalb von 30 min. im Abstand von jeweils 10 min 2 mal wiederhergestellt werden kann.
Danach dürfen nach einer Prüfzeit von weiteren 30 min der Prüfdruck um nicht mehr als 0.6 bar  (0.1 bar je 5 min)und keine Undichtheiten aufgetreten sein.

Hauptprüfung :
Unmittelbar nach der Vorprüfung ist die Hauptprüfung durchzuführen.
Die Prüfdauer beträgt 2 Stunden. Dabei darf der nach der abgelesene Prüfdruck nach 2 Stunden um nicht mehr als 0.2 gefallen sein. Undichtheiten dürfen an keiner Stelle der geprüften Anlage feststellbar sein.

Das Ergebnis ist protokollarisch festzuhalten.
Menge: 6,000 St

**1.4.4 Inbetriebnahme Leitungsanlage**
*** Stundenlohnarbeiten
Inbetriebnahme

der Leitungsanlage mit allen eingebauten Aggregaten und Geräten,
mit Einstellung und Überprüfung aller Regulierventile,
Einweisung des Bedienungspersonals durch Fachpersonal.

Die Inbetriebnahme ist protokollarisch festzuhalten und wird Bestandteil der Dokumentationsunterlagen.
Menge: 6,000 St

**1.4.5 Erstellen der Dokumentationsunterlagen**
Erstellen der Revisionsunterlagen

Bestandspläne- und Unterlagen auf Basis der Ausführungs- und Montageplanung, welche alle im Rahmen der Ausführung vorgenommenen Änderungen maßstäblich beinhalten.

Die Unterlagen sind in folgender Form spätestens 4 Wochen vor der Abnahme geprüft und freigegeben zu übergeben:
- Grundrisse, Schemata
- Stromlauf- und Klemmenanschlußpläne
- Protokolle über alle erforderlichen
  Messungen
- alle für einen sicheren und wirtschaftlichen
  Betrieb erforderlichen Bedienungs- und
  Wartungsanleitungen
- Zulassungen und Zertifikate insbesondere
  hinsichtlich Brandschutz, und
  Medienbeständigkeit
- geordnete Fotodokumentation
- Bautagesberichte
- Fachunternehmererklärung und
  Errichterbescheinigung

Alle vor genannten Unterlagen in folgender Ausführung:
- jeweils 5-fach in Ringordnern geordnet
- 2-fach in Dateiform geordnet auf USB-Stick
Menge: 1,000 St

**1.4.6 Kernbohrungen d=50, 300 mm**
*** Stundenlohnarbeiten
Kernbohrungen

in Massivdecken und Mauerwerkswänden
und ordnungsgemäßes Verschließen der Durchbrüche nach den Installationsarbeiten in F 90 Ausführung
einschließlich Bauschuttbeseitigung

Wandstärke: bis 300 mm
Durchmesser: 50 mm
Menge: 5,000 St

**1.4.7 Kernbohrungen d=120, 300 mm**
*** Stundenlohnarbeiten
Kernbohrungen

in Massivdecken und Mauerwerkswänden
und ordnungsgemäßes Verschließen der Durchbrüche nach den Installationsarbeiten in F 90 Ausführung
einschließlich Bauschuttbeseitigung

Wandstärke: bis 300 mm
Durchmesser: 120 mm
Menge: 1,000 St

**1.4.8 Energiekabel NYM-J 3x1,5 mm**
Energiekabel nach DIN VDE 0271;

NYM-J 3x 1,5mm²
Zur Verlegung im Innenbereich über Unterhangdecke, auf Putz oder in Vorwänden
zur Feldverkabelung
einschließlich allem Befestigungsmaterial

Leistungsumfang: liefern, verlegen, anschließen, kennzeichnen
Menge: 20,000 m

**1.4.9 Energiekabel NYM-J 5x1,5 mm**
Energiekabel nach DIN VDE 0271;

NYM-J 5x 1,5mm²
Zur Verlegung im Innenbereich über Unterhangdecke, auf Putz oder in Vorwänden
zur Feldverkabelung
einschließlich allem Befestigungsmaterial

Leistungsumfang: liefern, verlegen, anschließen, kennzeichnen
Menge: 20,000 m

**1.4.10 Energiekabel NYM-J 5x2,5 mm**
Energiekabel nach DIN VDE 0271;

NYM-J 5x 2,5mm²
Zur Verlegung im Innenbereich über Unterhangdecke, auf Putz oder in Vorwänden
zur Feldverkabelung
einschließlich allem Befestigungsmaterial

Leistungsumfang: liefern, verlegen, anschließen, kennzeichnen
Menge: 20,000 m

**1.4.11 Datenkabel Cat. 7 LAN Duplex**
Cat.7 LAN Duplex Verlegekabel

Daten-Installationskabel mit massiven Kupferleitern, duplex, 2x4x2xAWG23/1 für den Einsatz in der strukturierten Gebäudeverkabelung nach EN 50173-1, ISO/IEC 11801. Datenkabel für Übertragungen bis 1000MHz, erfüllt mit den elektrischen Übertragungseigenschaften die Anforderungen der Kategorie 7, Übertragungen von 10GBit Ethernet

Leiteraufbau Cu-Draht, blank Ø 0.56mm (AWG 23), zwei Adern zum Paar verseilt, 8 Adern farblich gekennzeichnet nach TIA/EIA 568 C2, Paare geschirmt durch aluminiumbeschichtete Kunststoff-Verbundfolie, Gesamtschirm als verzinntes CU-Geflecht.

Harmonisierte Norm EN 50575, halogenfrei nach EN 60754 sowie raucharm nach EN 61034, flammwidrig nach EN 60332-1-2 (FRNC-B), EURO-Brandschutzklasse Dca.

Leiter-Klasse: Kl.1 = eindrähtig
NVP-Wert: 76%
Betriebstemperatur, bewegt: 0 bis 50°C
Betriebstemperatur, ruhend: -20 bis 60°C

Zur Verlegung im Innenbereich über Unterhangdecke, auf Putz oder in Vorwänden
zur Feldverkabelung
einschließlich allem Befestigungsmaterial

Leistungsumfang: liefern, verlegen, anschließen, kennzeichnen
Menge: 20,000 m

**1.4.12 Anschluß elektrischer Geräte**
Anschluß elektrischer Geräte

Klemmen der Feldgeräte zur HLS-Instalation,
gemäß den gerätespezifischen Schaltplänen zur Feldverkabelung zwischen Regelung/Hauptverteilung
HLS und den Einzelgeräten wie Pumpen, Stellantriebe, Fühler, Klappen, Motoren etc.

Leistungsumfang: anschließen, kennzeichnen,
  Funktionsprüfung, je Gerät!
Menge: 4,000 St

**1.4.13 Wasserprobennahme/-analyse**
Wasserprobennahme/-analyse

mikrobiologische und chemische Trinkwasseruntersuchung nach § 54 der Verordnung über die Qualität von Wasser für den menschlichen Gebrauch (Trinkwasserverordnung  TrinkwV)

je Probenahmestelle
mit protokollarischer Auswertung als Grundlage zu Anlageninbetriebnahme
Menge: 2,000 St

**1.4.14 Rollrüstung 4 Wochen**
Rollrüstung

Leistungsumfang Gerüstarbeiten:
aufbauen, abbauen
Bauart Gerüst: Rollrüstung
Lastklasse Gerüst: 2 (1,5 kN/m2)
Abstand [m] Gerüstlagen: 2
Anzahl Gerüstlagen: 2
Aufstellort Gerüst: im Gebäude
Höhe [m] oberste Gerüstlage: 4
Arbeitsflächenbereich [m2]:
fahrbares Gerüst über 5 bis 10

Gebrauchsüberlassung: Dauer 4 Wochen (Grundeinsatzzeit)
Menge: 3,000 St

**1.4.15 Scherenarbeitsbühne 4 Wochen**
Selbstfahrende Scherenarbeitsbühne

- max. Plattformhöhe: 4.50 m
- max. Arbeitshöhe: 6.50 m
- Tragfähigkeit: 220 kg
- Plattform-Abmessungen: ca. 1.80 x 0.75 m
- Plattform, ausgeschoben: ca. 2.50 x 0.75 m
- Transporthöhe mit Geländer: bis 1.99 m
- Einstiegshöhe:  ca. 0.85 m
- Transportlänge x -breite: bis 2,0 x 0.8 m
- Steigfähigkeit: ca. 25 %
- Antrieb: elektrisch, Akku
- Vollgummi-Bereifung
- Gesamtgewicht: bis 1.200 kg

Gebrauchsüberlassung: Dauer 4 Wochen (Grundeinsatzzeit)
inklusive An- und Abfahrt zum Einsatzort
Menge: 1,000 St

**1.4.16 Scherenarbeitsbühne Verlängerung**
Verlängerung der Einsatzzeit

für vor genannte selbstfahrende Scherenarbeitsbühne
um 4 Wochen
Menge: 2,000 St

*Hinweis: Unvorhergesehene Arbeiten*
Unvorhergesehene Arbeiten

die nicht in den vorstehenden Leistungspositionen erfaßt sind und nicht mit der betriebsfertigen Ausführung dieser Leistungspositionen zusammenhängen dürfen, werden mit nachstehend aufgeführten
Stundenlohnssätzen vergütet  (nach besonderer Aufforderung durch die zuständige Bauleitung zum Nachweis).
Mit der Unterschrift unter dem Angebot erklärt der Bieter, daß die angebotenen Stundenverrechnungssätze unter
Beachtung der preisrechtlichen Vorschriften ermittelt wurden und unabhängig von der Anzahl der abzurechnenden Lohnstunden gelten.

Mit den Stundenlohnverrechnungssätzen sind die Baustellenlohn- und -gehaltskosten, Lohn- und
Gehaltsnebenkosten, Beiträge zu Sozialkassen, Zuschläge für Vermögensbildung, Gemeinkosten und evtl. Erschwernisse abgegolten.
Nebenkosten wie Auslöse, Fahrgeld, Spesen usw. werden nicht zusätzlich vergütet.

**1.4.17 Meisterstunde**
*** Stundenlohnarbeiten
Meisterstunde

für Stundenlohnarbeiten nach gesonderter Beauftragung
Diese Arbeiten müssen durch Regieberichte mit
täglicher der Bauleitung nachgewiesen werden.
Nebenkosten werden nicht zusätzlich vergütet.
Menge: 10,000 Std

**1.4.18 Bauleitender Monteur**
*** Stundenlohnarbeiten
Bauleitender Monteur

für Stundenlohnarbeiten nach gesonderter Beauftragung
Diese Arbeiten müssen durch Regieberichte mit
täglicher der Bauleitung nachgewiesen werden.
Nebenkosten werden nicht zusätzlich vergütet.
Menge: 10,000 Std

**1.4.19 Monteurstunde**
*** Stundenlohnarbeiten
Monteurstunde

für Stundenlohnarbeiten nach gesonderter Beauftragung
Diese Arbeiten müssen durch Regieberichte mit
täglicher der Bauleitung nachgewiesen werden.
Nebenkosten werden nicht zusätzlich vergütet.
Menge: 10,000 Std

**1.4.20 Helferstunde**
*** Stundenlohnarbeiten
Helferstunde

für Stundenlohnarbeiten nach gesonderter Beauftragung
Diese Arbeiten müssen durch Regieberichte mit
täglicher der Bauleitung nachgewiesen werden.
Nebenkosten werden nicht zusätzlich vergütet.
Menge: 15,000 Std
